# Geotechn. Erkundungen VOB
Angebotsaufforderung (GAEB 90, DA83)
Eröffnung: 02.07.26 09:00
Ende der Zuschlagsfrist: 03.04.26
Währung: EUR
Auftraggeber: Bundesrepublik Deutschland vertreten durch

## Geotechnische Erkundungen
Datum: 17.06.26

### Abschnitt 01 Baustelleneinrichtung

#### Unterabschnitt 01.01 Baustelle einrichten

**01.01.0001 Baustelle einrichten**
Baustelle einrichten für Leistungen des AN gemäß
Baubeschreibung und Stl.Nr.901/101. Eingeschlossen sind
alle für die Durchführung der vertraglichen Leistungen
erforderlichen Anlagen und Einrichtungen,
Geräte, Werkzeuge und sonstige Betriebsmittel
(Büroraum, Unterkünfte des AN, Werkstätten, Lager,
Arbeitsschutzmittel, etc.), sowie Anfahrt des
Bohrpersonals für alle Bohrgeräte, sofern sie nicht
gesondert vergütet werden.
Fernsprechanschluß für AN sowie Strom- und
Wasseranschluß, sanitäre Einrichtungen und dergleichen
sind einzurechnen.
Unvermeidbare Flurschäden sind nach den Tarifen des
Bayrischen Bauernverbandes zu entschädigen. Eine
gesonderte Vergütung wird hierfür nicht vorgenommen.
Menge: 1,000 St

**01.01.0002 Kernlager einrichten**
Einrichten eines frostfreien Kernlagers mit befestigtem
Untergrund und einer Fläche zum Auslegen von mind. 300
lfdm Bohrgut in Kernkisten zur Begutachtung durch den
AG.
Das Bohrgut muß von der Entnahme an bis zur
Begutachtung durch den AG frostfrei und
witterungsgeschützt gelagert werden.
Das Kernlager muss sich in der Nähe der Maßnahme
(max. Entfernung 50 km) befinden.
Menge: 1,000 St

#### Unterabschnitt 01.02 Baustelleneinrichtung vorhalten

**01.02.0001 Vorhalten Baustelleneinrichtung**
Vorhalten der Baustelleneinrichtung entsprechend
Baubeschreibung zum LV für die Dauer der Bauzeit.
Die laufenden Betriebskosten für die
Baustelleneinrichtung sind in diese Position
einzurechnen.
Außer den vollen Monaten werden Teilzeite nach Tagen zu
1/30 des vollen Monats vergütet.
Menge: 5,000 Mt

**01.02.0002 Vorhalten Kernlager**
Vorhalten eines frostfreien Kernlagers mit befestigtem
Untergrund und einer Fläche zum Auslegen von mind. 300
lfdm Bohrgut in Kernkisten zur Begutachtung durch den
AG.
Das Bohrgut muß bis zur Begutachtung durch den AG
frostfrei gelagert werden.
Außer den vollen Monaten werden Teilzeiten nach Tagen
zu 1/30 des vollen Monats vergütet.
Menge: 5,000 Mt

#### Unterabschnitt 01.03 Baustelle räumen

**01.03.0001 Baustelle räumen**
Räumen der Baustelleneinrichtung einschl. aller
Anlagen, Einrichtungen, Geräte und dergleichen.
Abfahrt des Bohrpersonals. Die Flächen, auf denen sich
Baustelleneinrichtungen befunden haben, sind dem
ursprünglichen Zustand entsprechend wieder
herzurichten. Verunreinigungen jeder Art sind zu
beseitigen.
Menge: 1,000 St

**01.03.0002 Kernlager räumen**
Räumen des Kernlagers einschl. aller Anlagen,
Einrichtungen, Geräte und dergleichen. Die Flächen, auf
denen sich das Kernlager befunden hat, sind dem
ursprünglichen Zustand entsprechend wieder
herzurichten. Verunreinigungen jeder Art sind zu
beseitigen.
Menge: 1,000 St

### Abschnitt 02 Bohrarbeiten

#### Unterabschnitt 02.01 Umsetzen Bohrgeräte

**02.01.0001 Auf-/Abbau Bohranlage**
Auf- und Abbau der Maschinenbohranlage einschl. des
Kernbohrgerätes usw. sowie Zwischentransport von
Bohrloch zu Bohrloch
Menge: 28,000 St

**02.01.0002 Zulage Transportentfernung 2 km**
Zulage zu Pos. 02.01.0001;
Zwischentransport und Auf-/Abbau der
Maschinenbohranlage - Transportentfernung ca. 2 km
Luftlinie
Menge: 6,000 St

**02.01.0003 Zul. erschwertes Gelände HB Kinding**
Zulage zu Pos. 02.01.0001;
Zwischentransport und Auf-/Abbau der
Maschinenbohranlage und Betrieb bei erschwertem
Gelände. Im Bereich der Hangbrücke Kinding an den
Widerlagern
 Nürnberg und München ist Bohren im erschwerten Gelände
erfordrlich
Ausführungszeit: 24.08.2026 - 15.09.2026.
Menge: 5,000 St

**02.01.0004 Zul. BW 429c und BW429d**
Zulage zu Pos. 02.01.0001; Ausführung von 8 Bohrpunkten
mit Tiefen von jbis zu 50m, auf dem Fahrstreifen der
Anschlussstelle nach Sicherung des AG.

Ausführungszeitraum vom 19.10.2026 - 30.10.2026  (siehe
auch Baubeschreibung).

Bohrungen unter halbseitiger Sperrung der Rampe. Dafür
wird die Rampe (entweder Einfahrt oder Ausfahrt) für
eine Woche gesperrt. Es kann durchgängig gebohrt
werden. Es sind jeweils alle 4 Bohrungen auf der Rampe
in je einer Woche zu bohren (1 Woche FR München und 1
Woche FR Nürnberg)

Im genannten Zeitraum müssen 2 Bohrgeräte gleichzeitig
im Einsatz sein.
Schichtbetrieb kann zum Erreichen der erforderlichen
Bohrmeter notwendig werden. Die Mehrkosten für die
Schichtarbeit  hinsichtlich des Personaleinsatzes sind
in dieser Position zu kalkulieren.

Auf-/Abbau der Bohrgeräte, Erfüllen der Auflagen bei
An-/Abtransport, Betrieb der Bohrgeräte innerhalb der
Sicherungen sind in dieser Pos. zu kalkulieren.
Die zum Einsatz vorgesehenen Bohrgeräte-Typen sind so
zu wählen, dass die zur Verfügung stehende Breite des
Arbeitsbereichs zum An- und Abtransport sowie zum
Aufstellen und Bedienen des Bohrgerätes ausreichend ist
(siehe auch Baubeschreibung Punkt 5.5).

Das Festlegen des Bohrpunktes, die
Kampfmittelfreimachung durch Oberflächen - bzw.
Tiefensondierung, sowie das endgültige Einmessen des
Bohrpunktes sind innerhalb der Verkehrssicherung
auszuführen, somit in dieser Position zu kalkulieren
und werden nicht gesondert vergütet.

Die Abrechnung erfolgt pro Bohrpunkt.

Die Sicherungsmaßnahmen werden vom AG bzw. dessen
Vertreter gestellt. Der AN hat den Anweisungen (z.B.
Datum der Arbeiten) Folge zuleisten.

Ein-/Ausfahrt in die Sicherungseinrichtungen für das
Bohrgerät, einschließlich des benötigten Personals und
Materialien.
Menge: 8,000 St

**02.01.0005 Zul. Stützmauer linker Fahrstreifen**
Zulage zu Pos. 02.01.0001; Ausführung von 8 Bohrpunkten
mit Tiefen von jeweils bis ca. 55m (siehe
Mindestbohrteufenliste), auf dem PKW-Fahrstreifen der
BAB A9  in Fahrtrichtung Nbg nach Sicherung des AG.

Ausführungszeitraum 16.09.2026 - 02.10.2026  (siehe
auch Baubeschreibung).

Die 8 Bohrpunkte SW01 - SW08 werden innerhalb einer
mobilen Schutzeinrichtung auf dem linken
PKW-Fahrstreifen in Fahrtrichtung Nürnberg ausgeführt.

Die Arbeitsraumbreite beträgt 3,50 m, die Länge der
mobilen Schutzeinrichtung beläuft sich auf ca.250m.

Im genannten Zeitraum müssen 2 Bohrgeräte gleichzeitig
im Einsatz sein.
Schichtbetrieb kann zum Erreichen der erforderlichen
Bohrmeter notwendig werden. Die Mehrkosten für die
Schichtarbeit  hinsichtlich des Personaleinsatzes sind
in dieser Position zu kalkulieren.

Auf-/Abbau der Bohrgeräte, Erfüllen der Auflagen bei
An-/Abtransport, Betrieb der Bohrgeräte innerhalb der
Sicherungen sind in dieser Pos. zu kalkulieren.
Die zum Einsatz vorgesehenen Bohrgeräte-Typen sind so
zu wählen, dass die zur Verfügung stehende Breite des
Arbeitsbereichs zum An- und Abtransport sowie zum
Aufstellen und Bedienen des Bohrgerätes ausreichend ist
(siehe auch Baubeschreibung Punkt 5.5).

Das Festlegen des Bohrpunktes, die
Kampfmittelfreimachung durch Oberflächen - bzw.
Tiefensondierung, sowie das endgültige Einmessen des
Bohrpunktes sind innerhalb der Verkehrssicherung
auszuführen, somit in dieser Position zu kalkulieren
und werden nicht gesondert vergütet.

Die Abrechnung erfolgt pro Bohrpunkt.

Die Sicherungsmaßnahmen werden vom AG bzw. dessen
Vertreter gestellt. Der AN hat den Anweisungen (z.B.
Datum der Arbeiten) Folge zuleisten.

Ein-/Ausfahrt in die Sicherungseinrichtungen für das
Bohrgerät, einschließlich des benötigten Personals und
Materialien.
Menge: 8,000 St

**02.01.0006 Zul. Stützmauer Seitenstreifen**
Zulage zu Pos. 02.01.0001; Ausführung von 3 Bohrpunkten
(SW09, SW10 und SW11) mit Tiefen von jeweils 55m (siehe
Mindestbohrteufenliste), auf dem Seitenstreifen neben
dem LKW-Fahrstreifen der BAB A9 in Fahrtrichtung Nbg
nach Sicherung des AG.

Ausführungszeitraum: 05.10.2026 - 16.10.2026  (siehe
auch Baubeschreibung).

Die 3 Bohrpunkte SW09 - SW11 werden innerhalb einer
mobilen Schutzeinrichtung ausgeführt.

Die Arbeitsraumbreite beträgt 3,50 m, die Länge der
mobilen Schutzeinrichtung beläuft sich auf ca.200m).

Im genannten Zeitraum müssen 2 Bohrgeräte gleichzeitig
im Einsatz sein.
Schichtbetrieb kann zum Erreichen der erforderlichen
Bohrmeter notwendig werden. Die Mehrkosten für die
Schichtarbeit  hinsichtlich des Personaleinsatzes sind
in dieser Position zu kalkulieren.

Auf-/Abbau der Bohrgeräte, Erfüllen der Auflagen bei
An-/Abtransport, Betrieb der Bohrgeräte innerhalb der
Sicherungen sind in dieser Pos. zu kalkulieren.
Die zum Einsatz vorgesehenen Bohrgeräte-Typen sind so
zu wählen, dass die zur Verfügung stehende Breite des
Arbeitsbereichs zum An- und Abtransport sowie zum
Aufstellen und Bedienen des Bohrgerätes ausreichend ist
(siehe auch Baubeschreibung Punkt 5.5).

Das Festlegen des Bohrpunktes, die
Kampfmittelfreimachung durch Oberflächen - bzw.
Tiefensondierung, sowie das endgültige Einmessen des
Bohrpunktes sind innerhalb der Verkehrssicherung
auszuführen, somit in dieser Position zu kalkulieren
und werden nicht gesondert vergütet.

Die Abrechnung erfolgt pro Bohrpunkt.

Die Sicherungsmaßnahmen werden vom AG bzw. dessen
Vertreter gestellt. Der AN hat den Anweisungen (z.B.
Datum der Arbeiten) Folge zuleisten.

Ein-/Ausfahrt ins Gelände für das Bohrgerät,
einschließlich des benötigten Personals und
Materialien.
Menge: 3,000 St

#### Unterabschnitt 02.02 Bohrarbeiten in allen Bodenarten

**02.02.0001 Bohrung in Boden, Tiefe bis 10 m**
Niederbringen der Aufschlußbohrung entsprechend
Baubeschreibung (z.B. Rammkernbohrung) bis zum Ansatz
der Kernbohrung in alle Bodenarten. Bohrtiefe von OK
Gelände bis 10 m
Menge: 235,000 m

**02.02.0002 Bohrung in Boden, Tiefe 10 bis 30 m**
Leistung wie 02.02.0001, jedoch Bohrtiefe von 10 m bis
30 m
Menge: 190,000 m

**02.02.0003 Bohrung in Boden, Tiefe 30 bis 60 m**
Leistung wie 02.02.0001, jedoch Bohrtiefe von 30 m bis
60 m
Menge: 30,000 m

#### Unterabschnitt 02.03 Bohrarbeiten in allen Felsarten

**02.03.0001 Wasserbeschaffung**
Wasserbeschaffung für Kernbohrungen je Bohrstelle
(inklusive eventueller Mehrfachfahrten)
Menge: 28,000 St

**02.03.0002 Bohrung in Fels, bis 10 m**
Fortsetzung der Aufschlußbohrung als Kernbohrung (z.B.
mit Doppelkernrohr) in allen Felsarten einschließlich
Wasserverbrauch,
Kerndurchmesser mindestens 100 mm, einschließlich der
notwendigen Verrohrungen.
Beim anstehenden Untergrund sind die für die Qualität
des Aufschlusses optimalen Bohrkronen zu verwenden.
Bohrtiefe von OK Gelände bis 10 m.
Menge: 50,000 m

**02.03.0003 Bohrung in Fels, 10 m bis 30 m**
Leistung wie Position  02.03.0002, jedoch Bohrtiefe von
10 m bis 30 m
Menge: 370,000 m

**02.03.0004 Bohrung in Fels, 30 m bis 60 m**
Leistung wie Position 02.03.0002, jedoch Bohrtiefe von
30 m bis 60 m
Menge: 520,000 m

**02.03.0005 Bohrung in Fels, 60 m bis 99,5 m**
Leistung wie Position 02.03.0002, jedoch Bohrtiefe von
60 m bis 99,5 m
Menge: 39,500 m

#### Unterabschnitt 02.04 Fotografieren der Bohrkerne

**02.04.0001 Bohrkerne fotografieren**
Die Bohrkerne in den Kernkisten zerrungsfrei in
optimaler Großaufnahme digital, farbig fotografieren.
Eine Aufnahme umfasst 4 Bohrkerne von je 1 m Länge.
Liefern von Bildberichten in Papierform und digital
(einseitig, 3 Fotos 10 x 15 pro DIN-A4 - Blatt).
Liefern der digitalen Fotos auf CD und Benennen der
Dateien siehe Baubeschreibung Punkt 7.2.4.
Das notwendige größere Vorhalten von Kernkisten für das
Fotografieren ist in die Position mit einzurechnen.
Siehe auch Baubeschreibung.
Abrechnung der Position je Aufnahme (Foto).
Menge: 370,000 St

#### Unterabschnitt 02.05 Verfüllen der Bohrungen

**02.05.0001 Verfüllen mit Tonschnitzeln**
Verfüllen mit Tonschnitzeln.
Dichtes Auffüllen der Bohrungen entsprechend
Baubeschreibung mit hochquellfähigen Tonschnitzeln
(Kompaktonit oder entsprechendes Erzeugnis).
Menge: 1100,000 m

**02.05.0002 Verfüllen mit Dämmer**
Verfüllen der Bohrungen mit Dämmer im
Kontraktorverfahren gemäß Baubeschreibung.
Menge: 320,000 m

**02.05.0003 Verschließen mit Kaltasphalt**
Verschließen von Bohrlöchern im Bereich von gebundenem
Straßenaufbau mit Kaltasphalt,
Einbau von frostsicherem Bodenmaterial bis 1m unter OK
Asphaltdecke.
Menge: 19,000 St

### Abschnitt 03 Probenentnahme

#### Unterabschnitt 03.01 Entnahme von Boden- und Felsproben

**03.01.0001 Entnahme Becherproben 1 L**
Entnahme von Proben entsprechend DIN EN ISO 22475-1:
2006.
Luftdicht verschließbare Behälter zur Aufbewahrung von
Bodenproben liefern,
Proben entnehmen, verpacken und beschriften.
Aufbewahren der Bodenproben bis zur Bohrkernaufnahme
durch den AG,
das Entsorgen der Probenbecher sowie des
Probenmaterials ist in die EP einzurechnen.
Fassungsvermögen der Behälter 1 l
Menge: 460,000 St

**03.01.0002 Entnahme Kübelproben 5 L**
Entnahme von Kübelproben entsprechend DIN EN ISO
22475-1: 2006.
Luftdicht verschließbare Behälter zur Aufbewahrung von
Bodenproben
und Umweltproben liefern,
Proben entnehmen, verpacken und beschriften.
Liefern der Proben zu einem Prüfinstitut (siehe
Baubeschreibung).
Fassungsvermögen der Behälter 5 l
Menge: 50,000 St

**03.01.0003 Entnahme Kübelproben 10 L**
Leistung wie Position 3. 1. 20.,
jedoch Fassungsvermögen der Behälter 10 l
Menge: 20,000 St

**03.01.0004 Entnahme von Kernproben**
Entnahme von Kernproben aus Fels.
Proben nach Anweisung des AG entnehmen, luftdicht
verpacken und beschriften.
Liefern der Proben zu einem Prüfinstitut (siehe
Baubeschreibung).
Menge: 30,000 St

#### Unterabschnitt 03.02 Entnahme mittels Entnahmegerät

**03.02.0001 Entnahme mittels Entnahmegerät**
Entnahme von Proben mittels Entnahmegerät entsprechend
DIN EN ISO 22475-1:2006
mit den Abmessungen Länge 300 mm und Durchmesser mind.
100 mm auf Anweisung des Auftraggebers. Vorhalten und
leihweises Überlassen eines Entnahmezylinders,
Vergießen mit Paraffin, beschriften, sachgemäßes
Verpacken der Proben und Transport zu einem
Prüfinstitut (siehe Baubeschreibung).
Menge: 2,000 St

#### Unterabschnitt 03.03 Entnahme von Grundwasserproben

**03.03.0001 Entnahme von Grundwasserproben**
Entnahme einer Grundwasserprobe (WP) nach DIN EN ISO
22475-1:2006 zur Untersuchung auf Betonaggressivität
nach DIN 4030 und
zur Untersuchung auf Stahlaggressivität nach DIN 50929,
Teil 3.
Probenflaschen und Chemikalien werden vom AN geliefert.
Transport zu einem Prüfinstitut  (siehe
Baubeschreibung).
Menge: 7,000 St

### Abschnitt 04 Grundwasser-Messstellen

#### Unterabschnitt 04.01 Ausbau von GW-Messstellen

**04.01.0001 Ausbau 5"-Pegel, Tiefe 0-25m**
Ausbau der Bohrung als 5"-Pegel, Tiefe 0 bis maximal 25
m, Ausbau mit PVC-Rohren (DN125),
Verfüllen des Ringraumes mit Filterkies, Einbau einer
Tonabdichtung und Gegenfilter wenn erforderlich,
incl. Klarpumpen (ca. 1 Std) mit Mammutpumpe oder
gleichwertig, Dokumentation des Ausbaus.
Menge: 20,000 m

**04.01.0002 Zulage Aufweiten der Bohrung**
Zulage zu Pos. 04.01.01 für Aufweiten des Bohrlochs in
allen Boden- u. Felsarten, Tiefe 0-25m.
Menge: 20,000 m

**04.01.0003 GWM-Überflurausbau**
Ausbau einer Überflur-GW-Messstelle mit verzinktem
Stahlrohr, Betonsockel und abschließbarer Pegelkappe,
mit frostsicher gesetzter Fundamentplatte und
Betonanfahrschutz als massiver Betonblock,
Betongüte C25/30, rund, mindestens 400mm Durchmesser
bis 0,5m über Gelände reichend, einschließlich aller
Erdarbeiten und Beseitigung von überschüssigem
Aushubmaterial.
An der Kappeninnenseite ist jeweils eine
Kunststoffplakette mit Gravur folgender Kenndaten
anzubringen:
- Messstellenbezeichnung
- OK Messstelle,
- Tiefe der Messstelle ab OK Messstelle (m)
Menge: 2,000 St

#### Unterabschnitt 04.02 Pumpversuche

**04.02.0001 Pumpversuch**
Kurzpumpversuch, An-/ Abtransport und Ein-/ Ausbau und
Betreiben einer Pumpversucheinrichtung mit geeigneter
Pumpe, Pumpversuch durchführen, Fördermenge, Absenkung
und Wiederanstieg aufzeichnen, Anfertigen eines
Pumpversuchprotokolls und Darstellung des Ergebnisses
als Diagramm,
Pumpdauer ca. 3 Std., 24 h Wiederanstiegsmessung
Menge: 2,000 St

### Abschnitt 05 sonstige Feldaufschlüsse

#### Unterabschnitt 05.01 Schürfgruben

**05.01.0001 Anlegen von Schürfgruben**
Anlegen von Schürfgruben mit einem vorzuhaltenden
Hydraulik-Bagger nach Angabe des AG,
Schürftiefen bis 4,0m. Länge der Aushubsohle ca. 4m,
Schürfbreiteca 1,5m.
Oberboden getrennt lösen und getrennt seitlich lagern.
Nach der Begutachtung durch den AG sind die Schürfe mit
dem seitlich gelagerten Aushubmaterial lagenweise unter
der Verwendung eines Anbauverdichters für Bagger zu
verfüllen und mit dem zuvor entnommenen Oberboden
anzudecken.
Menge: 5,000 St

#### Unterabschnitt 05.02 Sondierung - DPH

**05.02.0001 An-/Abtransport DPH**
An-/Abtransport einer Schweren Rammsonde (DPH gem.
DIN-EN ISO 22476-2),
einschließlich benötigtem Personal sowie Auf- und Abbau
einer Sondieranlage je Ansatzpunkt.
Menge: 19,000 St

**05.02.0002 Durchführung der DPH**
Durchführung von Sondierungen mit der Schweren
Rammsonde gemäß Baubeschreibung.
Erstellen und Liefern der Auswertung der Sondierungen
in Form von von Diagrammen als Datei (pdf) sowie in
Papierform.
Menge: 250,000 m

**05.02.0003 Zul. erschwertes Gelände HB Kinding**
Zulage zu Pos. 05.02.0001;
Zwischentransport und Auf-/Abbau der schweren Rammsonde
und Betrieb bei erschwertem Gelände. Im Bereich der
Hangbrücke Kinding an den Widerlagern
 Nürnberg und München ist Bohren im erschwerten Gelände
erfordrlich
Ausführungszeit: 24.08.2026 - 15.09.2026.
Menge: 5,000 St

#### Unterabschnitt 05.03 Kampfmittelerkundung

**05.03.0001 An- und Abtransport der kompletten**
An- und Abtransport der kompletten Ausrüstung für
Oberflächensondierungen, einschließlich aller dazu
erforderlichen Nebenarbeiten für den gesamten
Leistungszeitraum;
Es wird davon ausgegangen, dass für die Standorte aller
Aufschlüsse mehrere Ortstermine notwendig werden.
Menge: 8,000 St

**05.03.0002 Zul. erschw.Gelände Oberfläche**
Zulage zu Pos. 05.03.0001;
Zwischentransport und Auf-/Abbau der Oberflächensonde
im erschwertem Gelände. Im Bereich der Hangbrücke
Kinding an den Widerlagern
 Nürnberg und München ist Bohren im erschwerten Gelände
erfordrlich
Ausführungszeit: 24.08.2026 - 15.09.2026.
Menge: 10,000 St

**05.03.0003 Oberflächensondierungen**
Untersuchen und Freigeben der Ansatzpunkte für
Bohrungen, Sondierungen und Schürfe hinsichtlich
Kampfmittel gemäß Baubeschreibung mittels
Oberflächensondierungen.
Menge: 52,000 St

**05.03.0004 An- Abtransport der Ausrüstung**
An- und Abtransport der kompletten Ausrüstung für
Tiefensondierungen, einschließlich aller dazu
erforderlichen Nebenarbeiten für den gesamten
Leistungszeitraum;
Es wird davon ausgegangen, dass für die Standorte aller
Aufschlüsse mehrere Ortstermine notwendig werden.
Wird je OT einmal pauschal angesetzt.
Menge: 8,000 St

**05.03.0005 Zul. erschw. Gelände Tiefensond.**
Zulage zu Pos. 05.03.0004;
Zwischentransport und Auf-/Abbau der
Maschinenbohranlage und Betrieb bei erschwertem
Gelände. Im Bereich der Hangbrücke Kinding an den
Widerlagern
 Nürnberg und München ist Bohren im erschwerten Gelände
erfordrlich
Ausführungszeit: 24.08.2026 - 15.09.2026.
Menge: 5,000 St

**05.03.0006 Tiefensondierungen**
Untersuchen und Freigeben der Ansatzpunkte hinsichtlich
Kampfmittel gemäß Baubeschreibung mittels
Tiefensondierungen bis 6 m Tiefe einschließlich
Aufstellen und Umsetzen der Ausrüstung.
Menge: 28,000 St

### Abschnitt 06 sonstige Arbeiten

#### Unterabschnitt 06.01 Handschachtungen

**06.01.0001 Handschachtungen**
Ausführung eines Handschachtes zur Suche von Kabeln und
Leitungen nach Abstimmung mit dem AG.
Länge bis 2,5 m; Tiefe bis 1,5 m.
Menge: 28,000 St

#### Unterabschnitt 06.02 Vermessungsarbeiten

**06.02.0001 Festlegen der Lage der Aufschlüsse**
Festlegen der Lage der auszuführenden Aufschlüsse
(Bohrungen, Schürfe und DPH) durch Auspflocken bzw.
Markieren der Standorte auf Basis des beigefügten
Lageplans.
Die Festlegung der genauen Lage erfolgt in Abstimmung
vor Ort mit dem AG oder dessen Vertreter.
Menge: 52,000 St

**06.02.0002 Einmessen nach Ausführung**
Einmessen der ausgeführten Aufschlüsse (Bohrungen,
Schürfe und DPH) nach Lage und Höhe.
Erstellen einer Koordinaten-Liste, einschließlich der
Höhenangaben (NHN).
Die Einmessung der Aufschlüsse erfolgt im
Gauß-Krüger-System.
Die Höhen werden im Höhensystem DHHN2016 (NHN) gemessen
und angegeben.
Menge: 52,000 St

#### Unterabschnitt 06.03 Holzungsarbeiten

**06.03.0001 Strauch / Buschwerk auf Stock**
Strauch / Buschwerk für die Zufahrt zu den Bohrpunkten
und für den erforderlichen Lager/- Arbeitsraum auf
Stock zurück schneiden.
Die Arbeiten sind unter Schonung des umgebenden
Baumbestandes auszuführen, einschließlich dem Einsatz
von Fahrzeugen, Maschinen, Betriebsstoffe und
Hilfsmittel; Maschinisten und Geräteführer;
einschließlich An-, Abfahrt / Transport, Gehölz/-
Grünschnitt in Eigentum des AN übernehmen;
aufnehmen, verladen und einer Verwendung nach Wahl des
AN zuführen;
einschließlich Transport und ggf. anfallender
Verwertungs-/Entsorungsgebühren.
Ausführung der Arbeiten nur nach Absprache mit dem AG
Menge: 10,000 m2

USt %: 19,00
